# Encofrado trepante izado con grúa, referencia CR-250 de Ulma. Para paños de encofrado grandes

- Propiedad del archivo: CONSTRUNARIO
- Formato: FIEBDC-3/2012
- Programa: Construnario Versión 3.51
- Fecha de los precios: 20/10/2017
- Divisa: EUR

**C0502ULC_123** Encofrado trepante izado con grúa, referencia CR-250 de Ulma. Para paños de encofrado grandes
CR-250 es una consola de trepado retranqueable diseñada para grandes paños de encofrado. El sistema trepante con consolas CR-250 se emplea principalmente para el hormigonado a dos caras (pilas, muros, etc.) y está basado en el apoyo sobre conos de anclaje, que se dejan embebidos en el hormigón de la fase anterior. Producto homologado por SIGMA KARLSRUHE.
