# Encofrado de mesa para grandes losas de geometría regular, referencia VR de Ulma

- Propiedad del archivo: CONSTRUNARIO
- Formato: FIEBDC-3/2012
- Programa: Construnario Versión 3.51
- Fecha de los precios: 17/06/2022
- Divisa: EUR

**C0502ULC_132** Encofrado de mesa para grandes losas de geometría regular, referencia VR de Ulma
Encofrado de mesas diseñado especialmente para grandes losas de forjados de geometría regulares. Compuesto por elementos premontados que conforman la mesa, destaca por el alto ritmo de avance de obra, la elevada seguridad y unos acabados de hormigón excelentes. En definitiva se trata de un sistema de encofrado rápido y seguro que requiere menos mano de obra y ofrece grandes rendimientos, idóneo para la construcción de edificios: hoteles, rascacielos, centros comerciales, hospitales, aeropuertos etc.
