# 1308 - Medida entre ejes 70mm / Picaporte y palanca / Llave de borja acabado latón

- Propiedad del archivo: CONSTRUNARIO
- Formato: FIEBDC-3/2012
- Programa: Construnario Versión 3.51
- Fecha de los precios: 01/03/2023
- Divisa: EUR

**1308_L_MCM** u 1308 - Medida entre ejes 70mm / Picaporte y palanca / Llave de borja acabado latón
· Medida entre ejes 70mm. · Cerradura con picaporte y palanca rectangular con 1 llave de borja. · Entradas: 35 y 40mm. · Ancho de frente: 20mm. · Frente recto o redondo. · Caja cerrada de acero. · Palanca deslizante proyectada 18mm. · Picaporte reversible y accionable mediante manilla o llave. · Acabados: bicromatado / latonado / niquelado / latón.
