# Pieza de sujección en acople IPNs de Jombar Termoplásticos - de Jombar

- Propiedad del archivo: CONSTRUNARIO
- Formato: FIEBDC-3/2012
- Programa: Construnario Versión 3.51
- Fecha de los precios: 07/07/2016
- Divisa: EUR

**ATACPO021604050** u Pieza de sujección en acople IPNs de Jombar Termoplásticos - de Jombar
Precio a consultar. Esta pieza ayuda a sujetar el calzo de acople a los perfiles IPN.
