# Base Atlas tipo 01 de Jombar Termoplásticos. - de Jombar

- Propiedad del archivo: CONSTRUNARIO
- Formato: FIEBDC-3/2012
- Programa: Construnario Versión 3.51
- Fecha de los precios: 18/11/2019
- Divisa: EUR

**ATBAS0150050020** u Base Atlas tipo 01 de Jombar Termoplásticos. - de Jombar
Base Atlas tipo 01 de Jombar Termoplásticos. Medidas: 500x500x20 mm Fabricado en composite de polietileno. Peso: 4792 gramos - Precio a consultar
