# Big Box surtido de tiras de tres calzos de Jombar Termoplásticos - de Jombar

- Propiedad del archivo: CONSTRUNARIO
- Formato: FIEBDC-3/2012
- Programa: Construnario Versión 3.51
- Fecha de los precios: 25/04/2019
- Divisa: EUR

**0090022** u Big Box surtido de tiras de tres calzos de Jombar Termoplásticos - de Jombar
Precio: 58.26
Big Box surtido de tiras de tres calzos de Jombar Termoplásticos Ancho: 22 mm Ancho: 22 mm Unidades caja: 500 Contenido: - 60 tiras de tres calzos de 22x1 mm. - 70 tiras de tres calzos de 22x2 mm. - 100 tiras de tres calzos de 22x3 mm. - 50 tiras de tres calzos de 22x4 mm. - 100 tiras de tres calzos de 22x5. - 50 tiras de tres calzos de 22x6 mm. - 30 tiras de tres calzos de 22x8 mm. - 20 tiras de tres calzos de 22x10 mm. - 20 tiras de tres calzos de of 22x12 mm.
