# Panel composite - StacBond

- Owner of the file: CONSTRUNARIO
- Format: FIEBDC-3/2012
- Program: Construnario Versión 3.51
- Date of prices: 21/03/2017
- Currency: EUR

**C0802STA_3** Panel composite - StacBond
STAC commenced the design and production of its own constructive systems for the execution of architectonic facades by using STACBOND®, a very high quality panel that allows for a multitude of constructive possibilities thanks to its versatility and excellent physical and mechanical properties. The Composite Panel STACBOND® is comprised of two aluminum sheets that are joined together with a nucleus of thermoplastic resins The panel systems are certified by way of the BBA 13/5022, Avis Technique 2/13-1549, Avis Technique 2/13-1548, ITB -KOT-2017/0043, DIT 553p/16, ETA 15/0655 (EUROPEAN TECHNICAL ASSESSMENT) and CE MARK., which consolidates the fact that STAC are in the forefront of the development of facade products. The purpose of this document is to guarantee the reliability and efficiency of our systems.
