# Schlüter®-DILEX-DFP - Perfil de junta dilatación, esp. poliuretano, 2, 5m x 100mm

- Propiedad del archivo: CONSTRUNARIO
- Formato: FIEBDC-3/2012
- Programa: Construnario Versión 3.51
- Fecha de los precios: 28/10/2022
- Divisa: EUR

**DFP10250** m Schlüter®-DILEX-DFP - Perfil de junta dilatación, esp. poliuretano, 2, 5m x 100mm
Precio: 14.05
Schlüter®-DILEX-DFP es un perfil de juntas de dilatación para la instalación en la zona de puerta o para el tabicado de superficies de solado. Código EAN: 4011832113376
