# Ángulo interno y externo, referencia EV/Q45E de la serie QUADEC-E/EV de Schlüter®. Medidas: 4, 5mm, acero inox. V2A

- Propiedad del archivo: CONSTRUNARIO
- Formato: FIEBDC-3/2012
- Programa: Construnario Versión 3.51
- Fecha de los precios: 28/10/2022
- Divisa: EUR

**PSLUEVQ45E** u Ángulo interno y externo, referencia EV/Q45E de la serie QUADEC-E/EV de Schlüter®. Medidas: 4, 5mm, acero inox. V2A
Precio: 19.44
Schlüter®-QUADEC-E/EV - Ángulo interno y externo, 4,5mm, acero inox. V2A Código EAN: 4011832139956
