# Perfil para la unión de recubrimientos cerámicos, referencia AERPK125B65 de la serie RENO-RAMP-K de Schlüter®. Medidas: H=12,5mm B=65mm

- Propiedad del archivo: CONSTRUNARIO
- Formato: FIEBDC-3/2012
- Programa: Construnario Versión 3.51
- Fecha de los precios: 28/10/2022
- Divisa: EUR

**AERPK125B65** m Perfil para la unión de recubrimientos cerámicos, referencia AERPK125B65 de la serie RENO-RAMP-K de Schlüter®. Medidas: H=12,5mm B=65mm
Precio: 17.56
Schlüter®-RENO-RAMP-K es un perfil para la unión de recubrimientos cerámicos con altas agresiones mecánicas y recubrimientos con un menor grosor. El perfil se puede colocar posteriormente entre el material de recubrimiento y el soporte. Código EAN: 4011832141317
