# Perfil para unión de recubrimientos cerámicos, referencia AERP150B90 de la serie RENO-RAMP de Schlüter®. Medidas: 2, 5m x 15mm x 90mm, aluminio anodizado mate natural

- Propiedad del archivo: CONSTRUNARIO
- Formato: FIEBDC-3/2012
- Programa: Construnario Versión 3.51
- Fecha de los precios: 28/10/2022
- Divisa: EUR

**AERP150B90** m Perfil para unión de recubrimientos cerámicos, referencia AERP150B90 de la serie RENO-RAMP de Schlüter®. Medidas: 2, 5m x 15mm x 90mm, aluminio anodizado mate natural
Precio: 26.21
Schluter®-RENO-RAMP es un perfil para la unión de recubrimientos cerámicos con altas agresiones mecánicas y recubrimientos con menos grosor. Mediante el separador integrado se consigue una junta uniforme entre el perfil y la baldosa. Código EAN: 4011832056253
