# Perfil para transición continua, referencia EU110/100 de a serie RENO-EU de Schluter®. Medidas: 1m x 11mm, acero inox. V2A

- Propiedad del archivo: CONSTRUNARIO
- Formato: FIEBDC-3/2012
- Programa: Construnario Versión 3.51
- Fecha de los precios: 28/10/2022
- Divisa: EUR

**EU110100** m Perfil para transición continua, referencia EU110/100 de a serie RENO-EU de Schluter®. Medidas: 1m x 11mm, acero inox. V2A
Precio: 18.52
Schluter®-RENO-U es un perfil para la transición continua entre dos pavimentos a distinto nivel. Mediante el separador queda definida una junta entre el perfil y la baldosa. Schluter®-RENO-EU,-EBU no tiene separador. Código EAN: 4011832137297
