# Ala de transición variable, referencia AEVB20 de la serie RENO-AEVB de Schluter®. Medidas: 2, 5m x 0mm, aluminio anodizado mate natural

- Propiedad del archivo: CONSTRUNARIO
- Formato: FIEBDC-3/2012
- Programa: Construnario Versión 3.51
- Fecha de los precios: 28/10/2022
- Divisa: EUR

**AEVB20** m Ala de transición variable, referencia AEVB20 de la serie RENO-AEVB de Schluter®. Medidas: 2, 5m x 0mm, aluminio anodizado mate natural
Precio: 7.92
Schluter®-RENO-VB es el ala de transición variable en altura, que puede ser combinado en todas las dimensiones con el perfil portador Schluter®-RENO-VT. Código EAN: 4011832043611
