# Schlüter®-INDEC-ACG - Perfil de remate, aluminio anodizado , 2, 5m x 8mm, cromo brillante

- Propiedad del archivo: CONSTRUNARIO
- Formato: FIEBDC-3/2012
- Programa: Construnario Versión 3.51
- Fecha de los precios: 28/10/2022
- Divisa: EUR

**PSLUIN80ACG** u Schlüter®-INDEC-ACG - Perfil de remate, aluminio anodizado , 2, 5m x 8mm, cromo brillante
Precio: 15.26
Aplicaciones y funciones: Schlüter®-INDEC es un perfil fabricado en aluminio anodizado para el remate de cantos y esquinas con recubrimiento cerámico. La superficie visible en forma de esquina de canto pilastra, protege eficazmente el recubrimiento cerámico de las cargas mecánicas. Schlüter®-INDEC se utiliza, tanto como perfil de transición, como elemento de remate para puertas y marcos de ventana. Lo que genera un efecto sombreado alrededor de dichos elementos. Para una unión simple y elegante de los perfiles Schlüter®-INDEC, se encuentran disponibles las piezas de esquinas exteriores. Código EAN: 4011832139635
