# Schlüter®-DILEX-MP 35 - Perfil de junta de movimiento, PVC-cpe, 2, 5m x 35mm, negro RAL9011

- Propiedad del archivo: CONSTRUNARIO
- Formato: FIEBDC-3/2012
- Programa: Construnario Versión 3.51
- Fecha de los precios: 28/10/2022
- Divisa: EUR

**PSLUMP35GS** m Schlüter®-DILEX-MP 35 - Perfil de junta de movimiento, PVC-cpe, 2, 5m x 35mm, negro RAL9011
Precio: 4.51
Aplicaciones y funciones: Schlüter®-DILEX-MP es un perfil fabricado en PVC rígido y CPE flexible que puede adaptarse a la altura requerida mediante la inserción de los elementos de prolongación Schlüter®-DILEX-MPV. Este sistema es idóneo para la creación de juntas de dilatación en recubrimientos de cerámica y piedra natural, o artificial, colocada sobre mortero. El perfil divide el pavimento en áreas independientes, la parte central fabricada en CPE flexible, absorbe las cargas generadas por la compresión. Los bordes laterales del perfil en PVC rígido cubren aproximadamente 1 mm de CPE flexible y protegen los bordes de los materiales adyacentes de las cargas mecánicas, generadas por ejemplo, en zonas residenciales, oficinas o exposiciones. Schlüter®-DILEX-MP puede utilizarse también en rehabilitación y renovación, realizando un rebaje por corte, para su colocación entre el azulejo y el perfil. La separación entre ambos, deberá rellenarse con material de rejuntado o resina epoxídica. Código EAN: 4011832001918
