# Schlüter®-DILEX-EP - Perfil de mov. p/elevación solado, PVC-cpe, 2, 5m x 50mm, gris RAL7030

- Propiedad del archivo: CONSTRUNARIO
- Formato: FIEBDC-3/2012
- Programa: Construnario Versión 3.51
- Fecha de los precios: 28/10/2022
- Divisa: EUR

**EP50** m Schlüter®-DILEX-EP - Perfil de mov. p/elevación solado, PVC-cpe, 2, 5m x 50mm, gris RAL7030
Precio: 11.44
Aplicaciones y funciones: Schlüter®-DILEX-EP es un perfil de juntas de movimiento prefabricado para la realización de soleras tradicionales o flotantes. Los laterales están fabricados en PVC rígido con una conexión inferior y superior en CPE blando. El perfil se coloca con precisión y alineado sobre el sustrato, posteriormente se cubre con la realización de la solera. El perfil servirá de guía para nivelar la solera y deberá coincidir más tarde con el perfil de movimiento del pavimento cerámico. Los laterales del perfil quedan embebidos en la solera. Las tensiones internas de compresión, tracción y corte, son absorbidas por la zona blanda de CPE. Código EAN: 4011832001970
