# Schlüter®-BEKOTEC-ENFG - Placa compensación, lisa c/cinta adhesiva 2 caras (6 m), 127, 5x97, 5 cm = 1, 24 m²

- Propiedad del archivo: CONSTRUNARIO
- Formato: FIEBDC-3/2012
- Programa: Construnario Versión 3.51
- Fecha de los precios: 28/10/2022
- Divisa: EUR

**ENFG** u Schlüter®-BEKOTEC-ENFG - Placa compensación, lisa c/cinta adhesiva 2 caras (6 m), 127, 5x97, 5 cm = 1, 24 m²
Precio: 21.93
Schlüter®-BEKOTEC-ENFG, placa de compensación que se instala en el paso de las puertas y delante de los colectores de calefacción para facilitar las conexiones y minimizar los cortes. Código EAN: 4011832100437
