# Schlüter®-TROBA-LINE-TL - Canaleta con base perforada, 1, 5m x 110mm x 40mm, acero inox. V2A

- Propiedad del archivo: CONSTRUNARIO
- Formato: FIEBDC-3/2012
- Programa: Construnario Versión 3.51
- Fecha de los precios: 28/10/2022
- Divisa: EUR

**PSLUTL4V2A110150** u Schlüter®-TROBA-LINE-TL - Canaleta con base perforada, 1, 5m x 110mm x 40mm, acero inox. V2A
Precio: 190.64
Schlüter®-TROBA-LINE-TL es una canaleta de drenaje de acero inoxidable, que puede ser instalado junto a las puertas en balcones y terrazas, para así evitar agua estancada. También es apto como canaleta de drenaje en grandes superficies. Cada canal de drenaje Schlüter®-TROBA-LINE-TL lleva dos tapones y un empalme. Código EAN: 4011832078842
