# Schlüter®-KERDI-BOARD-E/-U - Paquete mixto recubrimiento tuberías / elem. ángulo,

- Propiedad del archivo: CONSTRUNARIO
- Formato: FIEBDC-3/2012
- Programa: Construnario Versión 3.51
- Fecha de los precios: 28/10/2022
- Divisa: EUR

**PSLUKBRK2600MP1** u Schlüter®-KERDI-BOARD-E/-U - Paquete mixto recubrimiento tuberías / elem. ángulo,
Precio: 522.62
Schlüter®-KERDI-BOARD-E es un elemento de ángulo para la confección de esquinas y revestimientos de tuberías. Composición 2 x KB 19 625 2600 E 2 x KB 19 625 2600 U 20 2 x KB 19 625 2600 U 30 Código EAN: 4011832112911
