# Schlüter®-KERDI-BOARD-U - Elemento en forma de U, 21 x 20 x 21 cm,

- Propiedad del archivo: CONSTRUNARIO
- Formato: FIEBDC-3/2012
- Programa: Construnario Versión 3.51
- Fecha de los precios: 28/10/2022
- Divisa: EUR

**PSLUKB196252600U20** u Schlüter®-KERDI-BOARD-U - Elemento en forma de U, 21 x 20 x 21 cm,
Precio: 93.44
Schlüter®-KERDI-BOARD-U es un elemento en forma de U para la confección de revestimientos de tuberías. Código EAN: 4011832110207
