# Schlüter®-KERDI-BOARD-ZW - Perfil de ángulo, 0, 15m, x30x30 mm, acero inox

- Propiedad del archivo: CONSTRUNARIO
- Formato: FIEBDC-3/2012
- Programa: Construnario Versión 3.51
- Fecha de los precios: 28/10/2022
- Divisa: EUR

**PSLUKBZW30E15** u Schlüter®-KERDI-BOARD-ZW - Perfil de ángulo, 0, 15m, x30x30 mm, acero inox.
Precio: 1.34
Schlüter®-KERDI-BOARD-ZW es un perfil de ángulo de acero inoxidable de 30 x 30 mm con dos lados perforados. Es apto para la fijación y estabilización de construcciones con los paneles de colocación Schlüter®-KERDI-BOARD. La fijación se puede realizar con tornillos o con un adhesivo en capa fina. Código EAN: 4011832108488
