# Schlüter®-KERDI-BOARD-ZFP - Perfil plano de PVC, 35 mm x 2, 50 m

- Propiedad del archivo: CONSTRUNARIO
- Formato: FIEBDC-3/2012
- Programa: Construnario Versión 3.51
- Fecha de los precios: 28/10/2022
- Divisa: EUR

**PSLUKBZFP35** m Schlüter®-KERDI-BOARD-ZFP - Perfil plano de PVC, 35 mm x 2, 50 m
Precio: 3.51
Schlüter®-KERDI-BOARD-ZFP es un perfil plano de PVC, que se pega en el perfil en forma de U para su refuerzo. Mejora la fijación de los tornillos de los herrajes al perfil. Código EAN: 4011832123191
