# Schlüter®-BARA-ESOT - Perfil c/zócalo, 2, 5m x 60mm, acero inox. V2A

- Propiedad del archivo: CONSTRUNARIO
- Formato: FIEBDC-3/2012
- Programa: Construnario Versión 3.51
- Fecha de los precios: 28/10/2022
- Divisa: EUR

**ESOT60** m Schlüter®-BARA-ESOT - Perfil c/zócalo, 2, 5m x 60mm, acero inox. V2A
Precio: 15.52
Schlüter®-BARA-ESOT es un perfil portador de zócalo de acero inoxidable, que puede utilizarse cuando no existe un fondo portador para baldosas de zócalo. Código EAN: 4011832034350
