# Schlüter®-BARIN-SR AC - BARIN juego de desagüe, al. lacado, marrón oscuro RAL8019

- Propiedad del archivo: CONSTRUNARIO
- Formato: FIEBDC-3/2012
- Programa: Construnario Versión 3.51
- Fecha de los precios: 28/10/2022
- Divisa: EUR

**BSR4ADN60SB** u Schlüter®-BARIN-SR AC - BARIN juego de desagüe, al. lacado, marrón oscuro RAL8019
Precio: 39.18
1 ud. canalón de 20 cm con desagüe 2 elementos de unión 2 tornillos Código EAN: 4011832082801
