# Válvula que limita la temperatura del circuito de retorno, referencia BTRTB V2W de la serie BEKOTEC-THERM-RTB de Schlüter®. Se encastra en la pared y se instala en el extremo del circuito BEKOTEC

- Propiedad del archivo: CONSTRUNARIO
- Formato: FIEBDC-3/2012
- Programa: Construnario Versión 3.51
- Fecha de los precios: 28/10/2022
- Divisa: EUR

**BTRTBV2W** u Válvula que limita la temperatura del circuito de retorno, referencia BTRTB V2W de la serie BEKOTEC-THERM-RTB de Schlüter®. Se encastra en la pared y se instala en el extremo del circuito BEKOTEC
Precio: 190.00
Schlüter-BEKOTEC-THERM-RTBR es una válvula para la regulación de la temperatura ambiente con un limitador de temperatura de retorno integrado para su montaje en paredes en combinación con el sistema de calentamiento de superficie BEKOTEC-THERM. Se instala al final de un circuito de calefacción BEKOTEC sin necesidad de un sistema de alimentación adicional (corriente). Se puede utilizar para limitar la temperatura del agua del circuito y controla simultáneamente la temperatura ambiente de la superficie de calentamiento. El limitador de temperatura de retorno se puede regular de 20° a 40°C. La temperatura ambiente se regula de forma continua mediante un cabezal termostático de 7° a 28°C. Código EAN: 4011832178849
