# Placa de nódulos con geotextil en el reverso, referencia EN 12 FK de la serie BEKOTEC-EN de Schlüter®. 110x70 cm= 0,77 m2

- Propiedad del archivo: CONSTRUNARIO
- Formato: FIEBDC-3/2012
- Programa: Construnario Versión 3.51
- Fecha de los precios: 28/10/2022
- Divisa: EUR

**EN12FK** u Placa de nódulos con geotextil en el reverso, referencia EN 12 FK de la serie BEKOTEC-EN de Schlüter®. 110x70 cm= 0,77 m2
Precio: 15.11
Schlüter ®-BEKOTEC-EN 12 FK es un sistema seguro para la construcción sin fisuras de pavimentos flotantes y pavimentos flotantes calefactados con recubrimientos cerámicos, de piedra natural u otros tipos de materiales. Este sistema será flotante, pero con apoyo directo sobre la superficie soporte, como hormigón, suelos de madera , o estructuras antiguas, siguiendo el método de colocación en capa fina, y teniendo en cuenta las características del soporte para dicho método de colocación. Para el calentamiento del soporte se debe comprobar su idoneidad (juntas de movimiento, cintas perimetrales, etc.) El sistema se basa en la placa de nódulos Schlüter ®-BEKOTEC-ES-12 FK con un geotextil en su reverso. La placa de nódulos se pega directamente sobre el soporte para la construcción de un sistema integral en método de capa fina. A partir de la geometría de la placa de nódulos Schlüter ®-BEKOTEC-EN-12 FTS resulta un recrecido de 20 mm entre los nódulos y de 8 mm por encima de los nódulos. La distancia entre los nódulos está concebida de tal manera que, en una trama de 50 mm, sea posible colocar los tubos calefactores del sistema, de 10 mm de diámetro, para la instalación de un pavimento calefactado. El pavimento calefactado se regula fácilmente y su funcionamiento a temperaturas bajas es óptimo, ya que la capa de recrecido de mortero a calefactar o enfriar es muy reducida (40 Kg/m² - 20 l/m² con un espesor de 8 mm). La contracción que aparece durante el fraguado del recrecido de mortero es absorbida por la trama de los nódulos. Por lo tanto, las tensiones producidas por la contracción no aparecen. Gracias a este proceso se puede prescindir de juntas de movimiento en el recrecido de mortero. En cuanto el recrecido de mortero sea transitable (recrecido de sulfato de calcio < 2% humedad) se puede colocar la lámina de desolidarización Schlüter®-DITRA 25 (alternativa: Schlüter®-DITRA-DRAIN 4 o Schlüter®-DITRA-HEAT). Sobre la lámina se colocan directamente, en capa fina, recubrimientos cerámicos o de piedra natural. Las juntas de dilatación en el recubrimiento se realizan con los perfiles Schlüter ®-DILEX en los intervalos requeridos. Los recubrimientos resistentes a grietas, como p.ej., moquetas o parquet se colocan directamente sobre el recrecido de mortero una vez alcanzada la correspondiente humedad restante. En el manual técnico se puede encontrar más información Código EAN: 4011832143083
