# Regulador de temperatura analógico y dos sondas térmicas, referencia DH E RT4/BW de la serie DITRA-HEAT de Schlüter®

- Propiedad del archivo: CONSTRUNARIO
- Formato: FIEBDC-3/2012
- Programa: Construnario Versión 3.51
- Fecha de los precios: 28/10/2022
- Divisa: EUR

**DHERT4BW** u Regulador de temperatura analógico y dos sondas térmicas, referencia DH E RT4/BW de la serie DITRA-HEAT de Schlüter®
Precio: 137.41
Schlüter®-DITRA-HEAT-E-R4 es un regulador de temperatura analógico, que permite el control de la temperatura de pavimentos y revestimientos con Schlüter®-DITRA-HEAT-E. El dispositivo tiene la función ON/OFF y permite ajustar la temperatura de consigna. El set incluye una sonda térmica de reserva. Código EAN: 4011832154102
