# Contador de agua, referencia MAG8000 con READy Gateway de Kamstrup. Para control seccional y para la medición de distritos - Contadores y dispositivos, medición agua de Kamstrup

- Propiedad del archivo: CONSTRUNARIO
- Formato: FIEBDC-3/2012
- Programa: Construnario Versión 3.51
- Fecha de los precios: 22/11/2022
- Divisa: EUR

**MAG8000** u Contador de agua, referencia MAG8000 con READy Gateway de Kamstrup. Para control seccional y para la medición de distritos - Contadores y dispositivos, medición agua de Kamstrup
El MAG-8000 es un contador de agua magnético inductivo para la supervisión seccional y la medición de distritos. En un contador electromagnético (mag), se aplica un campo magnético perpendicular a la dirección del caudal. Cuando el agua conductora atraviesa el campo, genera una tensión que es proporcional a la velocidad del caudal. Como se conoce el diámetro interior del contador, es posible calcular el caudal volumétrico. Esta tecnología exige que el agua medida sea conductora, es decir, que debe contener iones, y requiere de una superficie de las tuberías con aislamiento eléctrico. Está disponible a partir de 63 - 40.715 m3/h y el caudalímetro está hecho de metal. MAG-8000 se ha sometido a pruebas y tiene las siguientes homologaciones: • Certificación MID • OIML R49
