# Puerta, hoja compact de Mobelmol. Espesor estándar: 38 mm

- Propiedad del archivo: CONSTRUNARIO
- Formato: FIEBDC-3/2012
- Programa: Construnario Versión 3.51
- Fecha de los precios: 10/01/2023
- Divisa: EUR

**PHC_MOB** u Puerta, hoja compact de Mobelmol. Espesor estándar: 38 mm
Puerta MOBELMOL hoja compact - Construidas a base de sándwich formado por placa de resinas fenólicas tipo Trespa (H.P.L.) de 3 mm. por cada cara. Espesor estándar 38 mm. Puede fabricarse en otros espesores. - Bastidor perimetral de resinas macizo perfilado y aislante de poliestireno en el interior. - Bisagras inox, invisibles, pivotantes,… - Cualquier tipo de maneta o cerradura.
