# Lana mineral, referencia Acustilaine 70 de Isover, espesor 100 mm, 1350x600 - de Isover

- Propiedad del archivo: CONSTRUNARIO
- Formato: FIEBDC-3/2012
- Programa: Construnario Versión 3.51
- Fecha de los precios: 26/08/2020
- Divisa: EUR

**PISO18245** m² Lana mineral, referencia Acustilaine 70 de Isover, espesor 100 mm, 1350x600 - de Isover
Lana mineral ISOVER ACUSTILAINE 70, panel rígido de lana de roca ISOVER, no hidrófilo, sin revestimiento, de espesor 100 mm, largo 1,35 m, ancho 0,60 m. Cumpliendo la norma UNE EN 13162 Productos Aislantes térmicos para aplicaciones en la edificación con una conductividad térmica de 0,034 W/(m2K), una resistencia térmica de 2,90 m2K/W, un coeficiente de absorción acústica, AW, áw 1,00, clase de reacción al fuego A1 y código de designación MW-EN 13162-T3-DS(23,90)-WS-MU1-AW1,00-AFr5.
