# Panel rígido de lana de vidrio, referencia Alumisol de Isover, 50 mm, 1,20x120 m - de Isover

- Propiedad del archivo: CONSTRUNARIO
- Formato: FIEBDC-3/2012
- Programa: Construnario Versión 3.51
- Fecha de los precios: 26/08/2020
- Divisa: EUR

**PISO32091** m² Panel rígido de lana de vidrio, referencia Alumisol de Isover, 50 mm, 1,20x120 m - de Isover
Lana mineral ISOVER PANEL ALUMISOL panel rígido de lana de vidrio ISOVER, no hidrófilo, revestido por su cara vista con un recubrimiento compuesto de kraft y aluminio, adherido con polietileno para el aislamiento térmico en cubiertas de naves industriales y corrección acústica de locales industriales de 50 mm de espesor, largo 1,20 m, ancho 1,20 m, cumpliendo la norma UNE EN 13162 Productos Aislantes térmicos para aplicaciones en la edificación con una conductividad térmica de 0,034 W / (m2K), una resistencia térmica de 1,45 m2K/W, clase de reacción al fuego B-s1,d0 y código de designación MW-EN 1362-T5-DS(23,90)-Z100-AFr5.
