# Clip conector de estructura metálica, referencia Óptima de Isover (caja) - de Isover

- Propiedad del archivo: CONSTRUNARIO
- Formato: FIEBDC-3/2012
- Programa: Construnario Versión 3.51
- Fecha de los precios: 26/08/2020
- Divisa: EUR

**PISOSOPTMACC_CO** u Clip conector de estructura metálica, referencia Óptima de Isover (caja) - de Isover
Clip CONECTOR OPTIMA de la estructura metálica del SISTEMA OPTIMA de ISOVER de poliamida reforzada para la unión de los perfiles y generar los ángulos de la estructura. Compuesto por una pieza de un clip de anclaje plástico y una pletina metálica, adaptable a los encuentros del sistema. Para trasdosados de muros con placa de yeso laminado aplicable en muros de fachada, medianeras, divisorias y falsos techos. Sistema OPTIMA recomendado para la gama de lana mineral ARENA para potenciar las prestaciones termoacústicas del sistema: ARENA, ARENA BASIC, ARENA PLAVER y ARENA MASTER. (Caja de 25 piezas).
