# Tornillo helicoidal de acero inoxidable, referencia Fire Protect Screw 140de Isover. 1 caja de 500 unidades - de Isover

- Propiedad del archivo: CONSTRUNARIO
- Formato: FIEBDC-3/2012
- Programa: Construnario Versión 3.51
- Fecha de los precios: 26/08/2020
- Divisa: EUR

**PISOACCULTPFPS140** u Tornillo helicoidal de acero inoxidable, referencia Fire Protect Screw 140de Isover. 1 caja de 500 unidades - de Isover
Tornillo helicoidal de acero inoxidable Fire Protect Screw 140 de ISOVER. Se utilizan para unir las juntas longitudinales entre paneles, introduciendo el tornillo en ángulo de 45°. La longitud del tornillo debe ser el doble del espesor del panel. L'=140 mm.
