# Calderas de pellets - Tecnología de condensación de Ökofen

- Propiedad del archivo: CONSTRUNARIO
- Formato: FIEBDC-3/2012
- Programa: Construnario Versión 3.51
- Fecha de los precios: 14/04/2020
- Divisa: EUR

**C1010OKO_11** Calderas de pellets - Tecnología de condensación de Ökofen
Modelos disponibles: - Pellematic Condens - Pellematic Smart XS - Pellematic Plus - Pellematic Maxi Las calderas de pellets con tecnología de condensación utilizan el calor residual contenido en los humos de salida. Esta recuperación de calor adicional es posible gracias a la tecnología de condensación produciendo un siginificativo ahorro energético. La nueva generación de calderas de pellets con tecnología de condensación, por lo tanto, destacan por su bajo consumo y alta eficiencia. ¿Cómo funciona la tecnología de condensación con pellets? Con la combustión normal de los pellets, el agua en forma de vapor se acumula en los gases de combustión y es explusado de la caldera a través de la chimenea. Sin embargo, en la tecnología de la condensación, es precisamente ese vapor de agua el que se enfría por debajo de la temperatura de rocío, produciendo condensado líquido, que a su vez libera calor durante el proceso de conversión. Esta ganancia de calor adicional se suministrada al sistema de calefacción y por lo tanto puede ser reutilizada. Los humos salen a una menor temperatura por la chimenea, consiguiendo un mayor aprovechamiento de la energía contenida en los pellets, por parte de la caldera.
