# Calderas de pellets que producen electricidad de Ökofen

- Propiedad del archivo: CONSTRUNARIO
- Formato: FIEBDC-3/2012
- Programa: Construnario Versión 3.51
- Fecha de los precios: 14/04/2020
- Divisa: EUR

**C1010OKO_13** Calderas de pellets que producen electricidad de Ökofen
Modelos disponibles: - Pellematic Condens_e - myEnergy365 Las calefacciones de pellets que producen energía ya se están utilizando en diferentes espacios, ya sea en casas unifamiliares o empresas, hay muchas áreas de aplicación. La calefacción eléctrica brinda las siguientes ventajas: - Más independencia de los proveedores de energía locales. - Funcionamiento CO2-neutro mediante el uso de pellets de madera. - Valor añadido regional mediante el reciclaje de los residuos de madera, evitando la importación de energía. - Sin pérdidas de calor como en una central eléctrica. - No hay pérdidas en la línea debido a la generación de energía interna.
