# Filete inserto con protección anti-corrosión mediante tratamiento superficial Primer-Free® 2

- Propiedad del archivo: CONSTRUNARIO
- Formato: FIEBDC-3/2012
- Programa: Construnario Versión 3.51
- Fecha de los precios: 08/11/2022
- Divisa: EUR

**PRIMER_FREE** u Filete inserto con protección anti-corrosión mediante tratamiento superficial Primer-Free® 2
Los filetes insertos HELICOIL® sirven para reforzar roscas en materiales como el aluminio y sus aleaciones, los plásticos con fibra y otros materiales blandos. Se utilizan para trabajos de miniaturización y de creación de estructuras lightweight. Böllhoff cuenta ahora con un nuevo modelo que va a evitar uno de los problemas más habituales: la corrosión. Gracias al tratamiento superficial Primer-Free® 2 se sustituyen las imprimaciones de cromato de zinc que se ponían en la rosca antes de colocar el filete inserto HELICOIL®, por un recubrimiento de fluoropolímero impregnado con Teflon® adherido con resina, lo que garantiza un tratamiento uniforme y eléctricamente aislante que ofrece una protección completa frente a la formación de celdas galvánicas. Los filetes insertos HELICOIL® han sido probados y testados a lo largo de 65 años y se han convertido en un componente de uso muy extendido, que permiten obtener roscas de gran resistencia a las tensiones, al calor y al desgaste. Gracias al diseño optimizado de la parte superior, los filetes insertos de la familia de productos HELICOIL® Plus pueden colocarse igual que un tornillo; también hay disponible una amplia gama de aparatos de colocación, así como kits de reparación.
