# Bomba TriStar VSTD - velocidad variable - 1,5 CV

- Propiedad del archivo: CONSTRUNARIO
- Formato: FIEBDC-3/2012
- Programa: Construnario Versión 3.51
- Fecha de los precios: 21/07/2020
- Divisa: EUR

**SP3216VSTD** u Bomba TriStar VSTD - velocidad variable - 1,5 CV
Precio: 1000.00
Bomba Tristar® Vstd de velocidad variable de HAYWARD CARACTERÍSTICAS TÉCNICAS: Velocidad(rpm): 600-3000 Potencia (CV): 1.5 E/S(mm):63 Caudal agua (m3/h): - 10m -> 24 - 8m -> 26.3 Potencia absorvida(W): 1240 Potencia (W): 1100 Intensidad (A): 5.9 CARACTERÍSTICAS GENERALES: Disponible en 1,5 y 2 CV Motor de Imàn Permanente : ahorro de electricidad hasta 85%* Extremadamente fiable, sonido imperceptible Hidràulica optimizada de altas prestaciones Control remoto, incluso desde smartphone conectandola a AquaRite® + Control pad orientable 180° para mejor acceso Enlaces suministrados Cierre prefiltro Twist-Lock, sin herramientas Recomendada para piscinas hasta 120 m³** Reemplaza a TriStar® de una velocidad sin modificar la instalación * Funcionando a baja velocidad. Ahorro potencial generalmente constatado del 65% ** Funcionando las 24h a baja velocidad El módulo de control intuitivo muestra toda la información necesaria, como por ejemplo el consumo de energía en tiempo real. Mejora de la unidad de control, a la que se han añadido cinco programas diarios. Función «Skimming» que permite un barrido de la superficie automáticamente cada 1, 2 o 3 horas. Modo de temporizado
