# Sistema de absorción con pin SITEC® Pin

- Propiedad del archivo: CONSTRUNARIO
- Formato: FIEBDC-3/2012
- Programa: Construnario Versión 3.51
- Fecha de los precios: 08/11/2022
- Divisa: EUR

**SITECPIN** u Sistema de absorción con pin SITEC® Pin
La gama de elementos de fijación para la absorción de ruidos y vibraciones SITEC® está entre los productos más novedosos del Grupo Böllhoff, y presenta cuatro variedades diferentes. Uno de estos elementos de fijación anti vibraciones es el SITEC® Pin, un dispositivo de absorción de última generación que cuenta con un perno de plástico y un elemento amortiguador suave fabricado en elastómero termoplástico, silicona, goma, etc. Este componente de fijación, de geometrías recortadas, encaja a la perfección en alojamientos realizados en chapas de distinto espesor sin necesidad de utilizar ninguna herramienta. Cuando se ejerce presión sobre el pin, la parte inferior se expande y la fijación queda realizada. Es un sistema rápido y fácil, que no necesita de herramienta; además, cuenta con protección anti-pérdida.
