# Aislamiento térmico reflectivo multicapa Tripomant XIII, referencia TR/XIII: 2 capas aluminio, 3 intermedias, 4 de espuma y 4 térmicas

- Propiedad del archivo: CONSTRUNARIO
- Formato: FIEBDC-3/2012
- Programa: Construnario Versión 3.51
- Fecha de los precios: 14/06/2023
- Divisa: EUR

**TR_TRXIII** m2 Aislamiento térmico reflectivo multicapa Tripomant XIII, referencia TR/XIII: 2 capas aluminio, 3 intermedias, 4 de espuma y 4 térmicas
Precio: 13.39
Aislamiento térmico reflectivo multicapa Tripomant XIII, referencia TR/XIII: 2 capas aluminio, 3 intermedias, 4 de espuma y 4 térmicas Ref.: TR/XIII Marca: Tripomant Peso: 6,70 Kg Medidas: 10 x 1.20 m Aislamiento térmico U = 0,47 W/m²K Barrera de vapor: Sí Barrera de condensación: Sí Resistente al agua: Sí Capas - Total: 13 Aluminio: 2 Espuma*: 4 Fieltro: 4 Reflectivo: 3 * Espuma de polietileno (1mm) M2. Aislamiento térmico reflectivo TRIPOMANT XIII, formado por dos láminas flexibles de aluminio puro protegido contra la oxidación (emisividad de 0,05), tres laminas reflectoras intermedias, cuatro laminas de espuma y cuatro laminas termicas termotextiles, con un espesor total de 8 mm, colocado sobre rastreles con fijaciones mecánicas, sellado de solape (5 cms.) con cinta adhesiva de aluminio Tripofix, proporcionando una Resistencia Térmica de R=2,128 m2K/W con dos cámaras de aires estancas de 2 cms. de espesor, según Norma UNE 16012, colocado según el ETE (Evaluación Técnica Europea) y CTE-HE1.
