# Aislante térmico por reflexión Tripomant Air, referencia TR/A. Dos capas de aluminio y una de burbuja de polietileno intermedia

- Propiedad del archivo: CONSTRUNARIO
- Formato: FIEBDC-3/2012
- Programa: Construnario Versión 3.51
- Fecha de los precios: 14/06/2023
- Divisa: EUR

**TR_TRA** m2 Aislante térmico por reflexión Tripomant Air, referencia TR/A. Dos capas de aluminio y una de burbuja de polietileno intermedia
Precio: 3.59
Aislante térmico por reflexión Tripomant Air, referencia TR/A. Dos capas de aluminio y una de burbuja de polietileno intermedia Ref.: TR/A Marca: Tripomant Peso: 17,10 Kg Volumen: 0,38 m² Medidas: 50 x 1.20 m Aislamiento térmico U = 0,63 W/m²K R = 1,59 m²K/W Aislamiento acústico: 22,00 dB Barrera de vapor: Sí Barrera de condensación: Sí Resistente al agua: Sí Capas - Total: 3 Aluminio: 2 Burbujas: 1 M2. Aislamiento térmico reflectivo TRIPOMANT AIR, formado por dos láminas flexibles de aluminio puro protegido contra la oxidación (emisividad de 0,05) y una lámina de burbujas de aire de polietileno, con un espesor total de 5 mm, colocado con fijaciones mecánicas (rastrel), sellado de solape (5 cms.), proporcionando una Resistencia Térmica de 1,04 m2K/W con cámara estanca de 2 cms. de espesor, según Norma UNE 16012, colocado según el ETE (Evaluación Técnica Europea) y CTE-HE1.
