# Paneles acústicos decorativos realizados en plástico reciclado, referencia Ecopanel de Ecocero

- Propiedad del archivo: CONSTRUNARIO
- Formato: FIEBDC-3/2012
- Programa: Construnario Versión 3.51
- Fecha de los precios: 18/02/2021
- Divisa: EUR

**ECOPAN** u Paneles acústicos decorativos realizados en plástico reciclado, referencia Ecopanel de Ecocero
ECOpanel by ECOcero es un panel acústico ecológico que nace del reciclado de botellas de plástico. Este innovador panel fonoabsorbente está compuesto por 100% de fibras de poliéster con un excelente rendimiento acústico. Se trata de un producto muy versátil que puede ser fabricado con la forma, dimensiones y colores que requiera cada proyecto. ECOcero convierte el problema en una solución.
