# Árido ligero especial seco e hidrófobo Arcilla Expandida Laterlite Plus. Aislante, resistente, natural e incombustible

- Propiedad del archivo: CONSTRUNARIO
- Formato: FIEBDC-3/2012
- Programa: Construnario Versión 3.51
- Fecha de los precios: 19/02/2021
- Divisa: EUR

**LatePlus** u Árido ligero especial seco e hidrófobo Arcilla Expandida Laterlite Plus. Aislante, resistente, natural e incombustible
La Arcilla Expandida Laterlite Plus es un árido ligero derivado de la expansión a temperaturas elevadas de arcillas naturales especiales, con una capilaridad muy baja. De esta forma el producto es seco y no retiene la humedad: su coeficiente de absorción de agua a los 30 minutos de inmersión es aproximadamente del 1%. Está adaptada para todas aquellas aplicaciones típicas de arcilla expandida en la construcción, edificación e industria, donde se requiera una humedad muy baja (recrecidos y soleras en seco con presencia de parquets y de todos los materiales sensibles a la humedad en general) o para facilitar las mezclas con cemento o cal hidráulica, en las que permite un secado más rápido con una mayor trabajabilidad.
