# Módulo fotovoltaico monocristalino, referencia MEPV 425-450W de Eurener

- Propiedad del archivo: CONSTRUNARIO
- Formato: FIEBDC-3/2012
- Programa: Construnario Versión 3.51
- Fecha de los precios: 22/02/2021
- Divisa: EUR

**MEPV425EU** u Módulo fotovoltaico monocristalino, referencia MEPV 425-450W de Eurener
Ip68 6 Diodos Test de electroluminiscencia Materiales reciclables Cristales de alta transmisibilidad
