# Revestimiento monoporoso pasta blanca, serie Legen de Domino Industrias Cerámicas. 34x66,5

- Propiedad del archivo: CONSTRUNARIO
- Formato: FIEBDC-3/2012
- Programa: Construnario Versión 3.51
- Fecha de los precios: 23/12/2022
- Divisa: EUR

**C1401DOM_231** u Revestimiento monoporoso pasta blanca, serie Legen de Domino Industrias Cerámicas. 34x66,5
Serie con colores tradicionales, para espacios clásicos y elegantes
