# Serie de ventanas correderas verticales motorizadas, V 150 de Airclos

- Propiedad del archivo: CONSTRUNARIO
- Formato: FIEBDC-3/2012
- Programa: Construnario Versión 3.51
- Fecha de los precios: 22/02/2021
- Divisa: EUR

**V150AIR** u Serie de ventanas correderas verticales motorizadas, V 150 de Airclos.
Corredera vertical motorizada compuesta de 2 paneles. Una vez abiertos los paneles, quedan recogidos abajo a modo de barandilla y ocupan muy poco espacio.
