# Mortero estabilizado de larga duración, referencia Tabimor M-5 HF de Mortsaz. Según norma de aplicación UNE-EN 998-2

- Propiedad del archivo: CONSTRUNARIO
- Formato: FIEBDC-3/2012
- Programa: Construnario Versión 3.51
- Fecha de los precios: 23/02/2021
- Divisa: EUR

**TABIMOR** Mortero estabilizado de larga duración, referencia Tabimor M-5 HF de Mortsaz. Según norma de aplicación UNE-EN 998-2
Tabimor M-5 HF 24h es un mortero estabilizado o de larga duración que se suministra a obra en húmedo mediante camión hormigonera quedando de esta forma listo para su uso. Producto clasificado como M-5, según norma de aplicación UNE-EN 998-2 “Especificaciones de los morteros para albañilería. Parte.2: Morteros para albañilería”. Rendimiento: 90 Kg ±10 kg/m² y cm de espesor de tendel. Envase: Cubilotes de 0,33 m³. Carta de colores: Gris y blanco. Características principales Estabilizado del fraguado, logrando hasta 48 horas de tiempo de uso de la pasta sin que presente pérdidas de sus propiedades. Disposición de mortero preparado en obra en todo momento. Fácil puesta en servicio. Control del consumo de mortero. Consulte con el Dpto. Comercial la posibilidad de suministro de mortero estabilizado en seco para su suministro en silos de gravedad. Campos de aplicación Ejecución de fábricas cara vista en las que se requiera una resistencia a la filtración media (tipo J1 según CTE DB HS-1). Fábrica no resistente. Tabiques, medianerías, trasdosados. Para aplicaciones donde se requiera una resistencia alta a la filtración: Tipo J2, consulte con el Departamento técnico.
