# Hormigón seco no estructural, referencia Wollcrete-H25 de Mortsaz. Granulometría hasta 8 mm

- Propiedad del archivo: CONSTRUNARIO
- Formato: FIEBDC-3/2012
- Programa: Construnario Versión 3.51
- Fecha de los precios: 23/02/2021
- Divisa: EUR

**WOLLH25** u Hormigón seco no estructural, referencia Wollcrete-H25 de Mortsaz. Granulometría hasta 8 mm
Wollcrete H-25 consiste en un hormigón de uso no estructural, granulometría hasta 8 mm, listo para ser usado tras la adición de agua en la proporción indicada. Idóneo para trabajos de albañilería en general. Rendimiento: 20-22 kg/m² y cm de aplicación (Variable según las condiciones de aplicación). Envase: Sacos de 25 kg, granel. Carta de colores: Gris. Características principales Producto listo al uso. Se evitan posibles errores en la dosificación cuando ésta se realiza en la misma obra. Conglomerado de áridos, cemento y aditivos especiales que permiten después del mezclado con agua mantener la consistencia durante la realización de los trabajos. Excelentes resistencias mecánicas. Producto de elevada plasticidad y trabajabilidad. Campos de aplicación Idóneo para la realización de reparaciones superficiales cosméticas sin ninguna influencia sobre la capacidad portante del elemento, como por ejemplo soleras a nivel cero. Pavimentos. Fábrica de tabiques y muros de hormigón. Hormigones impresos.
