# Radiador empotrado en pared, referencia BIWW.020.040.10 de Jata. Tipo: 10. Medidas: 040 cm

- Propiedad del archivo: CONSTRUNARIO
- Formato: FIEBDC-3/2012
- Programa: Construnario Versión 3.51
- Fecha de los precios: 05/03/2021
- Divisa: EUR

**BIWW02004010** u Radiador empotrado en pared, referencia BIWW.020.040.10 de Jata. Tipo: 10. Medidas: 040 cm
Ahorra espacio sin pérdida de emisión. Un emisor discreto y eficaz que puede situarse en cualquier rincón de la casa. Sistema de calefacción horizontal que ahorra en espacio y gana en calor, con tecnología Low-H2O. En su versión Twin, el intercambiador de calor tiene doble altura para ofrecer una emisión aún mayor sobre todo en combinación con los DBH, los activadores dinámicos. Opcionalmente, permite integrar una unidad de ventilación Oxygen Home para la renovación de aire.
