# Sistema de calefacción empotrada, referencia MIRF.006.060.14 de Jaga. Medidas: H: 006 L: 060 B:14

- Propiedad del archivo: CONSTRUNARIO
- Formato: FIEBDC-3/2012
- Programa: Construnario Versión 3.51
- Fecha de los precios: 05/03/2021
- Divisa: EUR

**MIRFHHHLLL** u Sistema de calefacción empotrada, referencia MIRF.006.060.14 de Jaga. Medidas: H: 006 L: 060 B:14
Sistema de calefacción empotrada de únicamente 6 cm de alto y 13 cm de ancho. Sus pequeños ventiladores tienen una potencia enorme, y se integra de manera armónica en cualquier interior. Este tipo de calefacción empotrada utiliza el motor EC, más silencioso, más potente, más sostenible y que consume hasta un 50% menos de energía eléctrica. Tiene una resistente rejilla de acero inoxidable.
