# Sistema de calefacción empotrada, referencia MDCL. 014 110 26 /XXX de la serie Mini Canal Hybrid de Jaga. H: 014 L: 110 B: 26 cm

- Propiedad del archivo: CONSTRUNARIO
- Formato: FIEBDC-3/2012
- Programa: Construnario Versión 3.51
- Fecha de los precios: 05/03/2021
- Divisa: EUR

**MDCL014110** u Sistema de calefacción empotrada, referencia MDCL. 014 110 26 /XXX de la serie Mini Canal Hybrid de Jaga. H: 014 L: 110 B: 26 cm
Las calderas de condensación, aerotermias y sistemas de energía solar necesitan emisores mucho más grandes debido a que operan con temperaturas de agua muy bajas, que a veces no superan 35°C. Este sistema de calefacción empotrada ofrece tres veces más calor que una calefacción convencional y lo hace cinco veces más rápido. Existen más de 22 tipos de rejillas diferentes entre las que poder elegir para adaptarse a la estética del espacio. También adecuado para Light cooling en combinación con una aerotermia.
